# Kunstrasenplatz Vaalser Straße 292
Angebotsaufforderung (GAEB DA 2000 1.2, DA83)
Projekt: 2601
Währung: EUR
Erstellt mit: GAEB Toolbox V3.2 G90 R20170508, iTWO_64 V8.0.616, 05.01.2026

## Zusätzlicher Text
Zusätzliche technische Vertragsbedingungen

01  Baustellenleiter
Der AN hat einen verantwortlichen, sachkundigen Baustellenleiter zu stellen. Der Baustellenleiter muss in der Arbeitszeit auf der Baustelle anzusprechen sein. Der AG kann den Baustellenleiter, sofern es sich herausstellt, dass er die erforderlichen Kenntnisse und Fähigkeiten nicht besitzt, ablehnen.

02  Grenzabsteckung
Die Grenzabsteckung erfolgt zu Beginn der Arbeiten durch den Fachbereich Umwelt in Verbindung mit dem Vermessungsamt. Der AN hat alle Grenzmerkmale und Pfähle innerhalb des Baustellenbereiches zu sichern. Bei Nichtbeachtung gehen die Vermessungskosten für die Neuvermessung zu Lasten des AN. Die erforderlichen Vermessungsarbeiten innerhalb der Grenzabsteckung hat der AN anhand der Absteck- und Höhenpläne sowie nach Angaben des AG in eigener Verantwortung und zu seinen Lasten durchzuführen. Pfähle und Hilfskräfte hat der AN kostenlos zu stellen.

03  Vorh. Bäume
Der AN hat alle Maßnahmen zur Schonung und Erhaltung der vorh. Bäume durchzuführen, die Schutzbestimmungen der RAS - LP4 einzuhalten und entsprechende  Anweisungen des AG zu befolgen. Im Trauf- und Wurzelbereich sind Verdichtungen durch Fahrzeuge, Materiallagerungen und Baumaßnahmen zu vermeiden.
Bei erforderlichen Abgrabungen im Wurzelbereich ist grundsätzlich die Zustimmung des AG einzuholen. Der AG kann auch den Einsatz von Maschinen und Geräten festlegen und Handschachtungen verlangen.
Die Wurzeln sind nach Angaben des AG zu schneiden und zu behandeln. Vor dem Verfüllen der Baugruben und Gräben ist die Abnahme der Wurzelbehandlung einzuholen.

04  Auffinden von Kampfmitteln
  Bei Auffinden von Kampfmitteln ist die örtliche Bauleitung unverzüglich zu benachrichtigen, damit von
  dieser das Minenreukommando verständigt werden kann. Bis zum Eintreffen desselben ist die
  Fundstelle durch den AN abzusperren und zu sichern. Es darf in der Nähe der aufgefundenen
  Kampfmittel nicht weitergearbeitet werden. Eine Vergütung für das Absperren der Gefahrenstelle sowie
  für Stillstandskosten wird nicht geleistet.

05  Vorh. Einrichtungen
Die Durchführung der Bauarbeiten und die Lagerung der Baustoffe haben so zu erfolgen, dass der Anlieger- und Fußgängerverkehr während der gesamten Bauzeit aufrechterhalten bleiben kann und Einrichtungen der Versorgungsträger, wie Hydranten, Schieber, müssen freigehalten werden.
Abweichungen hiervon können nur mit Genehmigung des AG bzw. des Straßenverkehrsamtes erfolgen. Etwaige erforderliche Sperrungen sind mit der Bauleitung sowie den zuständigen Dienststellen und Behörden vor Durchführung abzustimmen.

Die Beschaffung von Wasser sowie die Möglichkeit des Stromanschlusses ist Angelegenheit des AN und wird nicht gesondert vergütet.

05  Vorh. Versorgungsleitungen
Der AN hat sich vor Baubeginn über das Vorhandensein unterirdischer Versorgungsleitungen zu informieren.  Nach Auftragserteilung, jedoch vor Beginn der Erdarbeiten, hat der AN dem Fachbereich Umwelt den Nachweis zu erbringen, dass er bei den nachstehend geführten Dienststellen die Baumaßnahme angemeldet und die „Anweisung zum Schutz unterirdischer Leitungen“ und deren Planunterlagen zur Kenntnis genommen hat: .

  Stadtwerke Aachen AG, Lombardenstraße 12-22, 52070 Aachen
  Deutsche Telekom AG, Am Gut Wolf 3, 52070 Aachen
  EWV - Energie- u. Wasserversorgungs GmbH, Willy-Brandt-Platz 2  52222 Stolberg
  Stadtverwaltung: Fachbereich Stadtentwicklung und Verkehrsanlagen,
  Koordinierungsstelle Abwasser
  Planungsamt, Verkehrsmanagement
  Bauverwaltung, Vertragsabteilung, TK-Leitungen, private Leitungen

Er haftet für alle Beschädigungen an den Versorgungsleitungen und an dem Eigentum Dritter.

06  Beweissicherung
Vor Baubeginn der Arbeiten muss der Zustand der in Anspruch genommenen Flächen und Zuwegungen vom Auftragnehmer (AN) und Auftraggeber (AG) gemeinsam festgestellt und in geeigneter Form (Fotos, Aktenvermerk) dokumentiert werden. Eine Ausfertigung der hierbei erstellten Unterlagen ist durch den AN dem AG zur Verfügung zu stellen.

07  Materiallieferungen und Gütebestimmungen
Die Lieferung der erforderlichen Materialien zur Erfüllung einer Leistung ist grundsätzlich im Einheitspreis mit einzukalkulieren.
Der Zusatz - einschl. Lieferung aller Materialien - wird damit hinfällig.
Es dürfen nur Materialien verarbeitet werden, die von Lieferwerken stammen, welche einer laufenden, amtlich anerkannten Gütekontrolle unterliegen. Der AN ist verpflichtet, vor Lieferung von Betonwaren (Bordsteine, Leitsteine, Platten, Pflaster u. dgl.) bereits beim Lieferwerk zu prüfen, ob die zu liefernden Waren den Anforderungen des Auftraggebers entsprechen. Wird durch den AG eine Qualität festgestellt, die nicht den geforderten Anforderungen entspricht, ist mit einer Herausnahme und Ersatz der beanstandeten Teile auf Kosten des AN zu rechnen.

Die gültigen DIN-Normen und EN-Normen, sowie sonstigen Regelwerke sind in der jeweils gültigen Fassung zu beachten.

08  Lieferscheine und Materialnachweise
Die Lieferung von Material hat nur während der normalen Arbeitszeit zu erfolgen. Lieferungen außerhalb dieser Zeit können nicht akzeptiert werden. Jede Lieferung und Transportleistung ist, soweit sie bei der Abrechnung zu Grunde gelegt wird, mittels Wiegekarten bzw. Lieferscheine nachzuweisen. Lieferbelege sind dem AG bei der Anlieferung der Baustoffe oder Bauteile sofort in doppelter Ausfertigung zur Quittierung vorzulegen.
Der AN erhält die quittierte Erstausfertigung der Lieferbelege zurück. Sie ist der Rechnung als Beleg beizufügen. Später eingehende Lieferscheine und Wiegekarten werden nicht anerkannt.
Die Lieferbelege sind in einer Liste getrennt nach Materialien, nach Datum, Lieferschein-Nr. fortlaufendgeordnet, der Abrechnung 1-fach beizufügen. Die Gewichtsnachweise müssen folgende Angaben enthalten: Standort der Waage, Datum und Uhrzeit der Wägung, Name der Baustelle, Art des Wägegutes, Nummer des Wiegescheines, eingedrucktes Brutto- und Taragewicht, pol. Kennzeichen des LKW sowie Unterschrift eines vereidigten Wägers.
Die Bauleitung behält sich das Recht vor, die Tonnenangaben der Wiegekarten durch eine nochmalige Überprüfung bei einer geeichten Waage im Aachener Stadtbetrieb zu überprüfen. Die in den Positionen angegebenen Massen können sich sowohl erhöhen als auch reduzieren, oder ganz entfallen. Nachforderungen hieraus werden nicht anerkannt.
Bei der Schlussrechnung werden in Listen die Materialsoll- und Materialistlieferungen berechnet und daraus die Mehr- oder Minderlieferungen festgestellt. Materialminderlieferungen können durch Materialmehrlieferungen von gleichen oder höherwertigen Materialien ausgeglichen werden, z. B. Splittmehr- für Schotterminderlieferung. Für Materialminderlieferungen ohne Ausgleich werden gemäß den  E. P. entsprechende Abzüge berechnet. Materialmehrlieferungen werden nicht vergütet. .

09  Tagesberichte und Stundennachweise
Für die Baumaßnahme sind Tagesberichte (ZVB.Punkt 8) und Stundennachweise zu führen. Stundennachweise werden nur nach ausdrücklicher Genehmigung durch die Bauleitung anerkannt. Stundennachweise können auf Rapportzettel oder bei eindeutiger Kennzeichnung und Abgrenzung von den Leistungen der einzelnen Position des LV auch in den Tagesberichten aufgeführt werden.

10  Sicherheit auf der Baustelle
Der AN haftet für die Sicherheit auf der Baustelle. Der AN führt einfache Sicherungsarbeiten wie Absperrungen und Beschilderungen ohne besondere Vergütung durch. Der AN übernimmt weiterhin alle Kosten bei auftretenden Schäden oder Diebstahl von lagernden Baumaterialien oder abgestellten Maschinen und Geräten. Der AG übernimmt die Kosten für die erforderlich werdenden geschlossenen Bauzäune oder Holzwände.

11  Sauberkeit und Instandsetzung der Zufahrten
Der AN hat zu seinen Lasten und ohne besondere Vergütung - während der Bauzeit die Zufahrten sauber zu halten  Bauschäden und Spureneindrücke, die vermieden werden konnten, sind zu beseitigen und der ursprüngliche Zustand ist wieder herzustellen.

12  Rücksichtnahme
Auf die Personen der angrenzenden oder innerhalb der Baustelle liegenden Gebäude oder Anlagen ist Rücksicht zu nehmen. Die Zugangswege, Zufahrten, Flucht- und Rettungswege sind von allen Gegenständen und Materialien, Fahrzeugen und Geräten sowie allen Verschmutzungen freizuhalten. Belästigungen durch Lärm, Staubentwicklung oder Abgase sind, wenn möglich, zu vermeiden.
Der Baubetrieb ist dem Betrieb des Nutzers anzupassen. Maschinen sind  z. B. außerhalb der Schulzeit einzusetzen. Bei Arbeiten auf Friedhöfen darf der Friedhofsbetrieb nicht beeinträchtigt werden. Insbesondere ist auf Beerdigungen Rücksicht zu nehmen und den hierzu ergehenden Anweisungen des Verwalters Folge zu leisten, wie z. B. das kurzfristige Abstellen der Motoren von Baumaschinen während einer Beerdigung.  Den Anweisungen der Bauleitung ist Folge zu leisten.

13  Abnahme
  Die Leistung ist förmlich abzunehmen. Der Auftragnehmer hat der Stadt Aachen schriftlich die
  Fertigstellung der Leistung oder Teilleistung (§12 Nr. 2 VOB/B) mitzuteilen und muss die Abnahme
  rechtzeitig beantragen. Unterlässt der Auftragnehmer  diese Mitteilung, so gilt eine Leistung nicht
  dadurch als abgenommen, dass die Stadt Aachen sie in Benutzung genommen hat.

14  Gewährleistung
  Die Gewährleistungsfrist beträgt für alle Lieferungen und Leistungen 4 Jahre.

15  Aufmaß und Abrechnung
 Sämtliche Aufwendungen sowie Kosten für das Zeichnen von Profilen und für das Liefern der
 Abrechnungsunterlagen und der Bestandsunterlagen gehen zu Lasten des Auftragnehmers und sind  in die Einheitspreise mit einzurechnen. Für alle Leistungen erfolgt ein baubegleitendes gemeinsames
 Aufmaß mit der Bauleitung. Aufmaß- und Bestandspläne sind fortlaufend nach Baufortschritt dem AG  zu übergeben.

  Durch Toleranzen bei der Bauausführung können Änderungen (Mehr- und Mindermassen) der einzubauenden Massen entstehen. Eine über 10 % hinausgehende Überschreitung der Mengen, bzw. Massen in einer Position ist dem Auftraggeber unverzüglich schriftlich mitzuteilen. Der Einbau der zusätzlichen Massen darf nur mit Zustimmung des AG erfolgen. Bei einem Einbau zusätzlicher Massen ohne Zustimmung des AG besteht kein Anspruch auf Vergütung durch den AG.

## Zusätzlicher Text
Erläuterung zur Ausschreibung

Der Bieter hat vor Angebotsabgabe Gelegenheit, sich durch die Örtlichkeit und  bei der Vergabestelle über alle entstehenden Fragen Klarheit zu verschaffen.

Allgemeine Beschreibung:
Die Sportanlage des FV Vaalserquartier e. V. liegt im Stadtteil Aachen-Laurensberg (PLZ 52074), an der Alten Vaalser Str. 14. Über ein ca. 6,00 m breites Zufahrtstor gelangt man auf die Anlage, auf der Abstellflächen für Material vorhanden sind. Vom Tor bis zum Kunstrasenplatz sind es ca. 16,00 m.

Neben der Zufahrt zu Sportanlage befindet ein öffentlicher Spielplatz. Insofern ist auf die v.g. Geschwindigkeitsbegrenzung unbedingt zu achten und besonders auf Kinder und Begleitpersonen Rücksicht zu nehmen.

Auf der Anlage kann nur mit kleineren Maschinen und Fahrzeugen gewendet werden. Es ist zu empfehlen, mit größeren LKW o.ä. Rückwärts auf die Anlage zu fahren.

Grundsätzlich hat der AN zu seinen Lasten und ohne besondere Vergütung, während der gesamten Bauzeit die Baustellenzufahrt sauber zu halten.
Nach Beendigung der Maßnahme ist der ursprüngliche Zustand der Wege, Lagerflächen, etc. wieder herzustellen. Anfallende Instandsetzungsarbeiten der v.g. Bereiche werden nicht besonders vergütet und sind in die jeweiligen Pos. mit einzurechnen.

Baubeschreibung:

7.250 qm Kunstrasenbelag aufnehmen und fachgerecht entsorgen
7.250  qm Kunstrasenfläche neu herstellen, einschl. Sandfüllung
4 Stk Bodenhülsen Eckfahnen herstellen
4 Stk Bodenhülsen für Tore herstellen
2 Stk. Fußballtore

Allgemeines:

Die Arbeiten sind innerhalb von 20 Arbeitstagen nach Beginn der Ausführung
fertigzustellen. Der genaue Ausführungszeitraum ist nach Auftragsvergabe mit dem AG abzustimmen. Angestrebt wird eine Sanierung in der spielfreien Zeit, ab dem 16.06. 2025.
Die Einhaltung der v.g. Einzelfrist ist zwingend. Witterungsbedingte Zeitverschiebungen werden nur nach einvernehmlicher Absprache mit dem Auftraggeber anerkannt.

Materialeigenschaften -/ anforderungen nach DIN - Normen und Regelwerken. Die Eignung des Materials ist vor dem Einbau durch den AN nachzuweisen.

Für die gesamten Ausbauarbeiten gilt eine Gewährleistungsfrist von 4 Jahren.

## 1 Erneuerung Kunststoffrasen
Datum: 05.01.2026

### Gewerk 01 Baustellenvorbereitung, Absperrung und Beschilderung

#### Bereich 01.01 Baustelleneinrichtung und Absperrung

*Hinweis: Hinweis: 1.1.1*
Hinweis: 1.1.1

Baustelleneinrichtung

In den Einheitspreis einrechnen:
- Baustelle einrichten und räumen,
- Vorhalten der Geräte und dergleichen für die ges. Bauzeit.
- Beschaffen, Mieten und Anlegen notwendiger Arbeits-,
  Lagerplätze und Zufahrtswege, die über die vom "AG" zur
  Verfügung gestellten Möglichkeiten hinausgehen.
- Aufstellen, Vorhalten und Beseitigen von Leiteinrichtungen,
  (z.B. Absperrbaken, Absperrschranken, Schrammborde,
  Markierungen) und Verkehrsschilder nach StVO zur Sicherung
  des allgem. und öffentlichen Verkehrs innerhalb der Baustelle
  und des dazugehörigen Bereiches (~75 m von Bauanfang in
  jede Richtung).
- Aufstellen, Vorhalten und Beseitigen von Hilfsbauwerken zur
  Aufrechterhaltung des Anliegerverkehrs, soweit diese nicht in
  den folgenden Positionen als zusätzliche Leistungen
  ausgeschrieben sind.
  (z.B. Brücken, Befestigung von Zufahrten und Zuwegen
  einschließlich der erforderlichen Rampen )
- Vorkehrungen gegen Beschädigungen aller Art an
  benachbartem Eigentum und gärtnerischen Anlagen.
- Schutz von Bäumen, Licht- und sonstigen Masten.
- Freihalten aller für den Verkehr bestimmten Straßenflächen, der Hauseingänge und aller im Ausbaubereich befindlichen
  Einrichtungen der Gas-, Wasser- und E-Werke, der Post,
  Feuerwehr u.a.
- zum Schutz gegen Beschädigungen von Oberflächen und nicht sichtbare Aufbauten/Systeme, wie z.B. Pflaster, Schottertrag- und Frostschutzschichten, Vegetationsflächen, etc., sind Druckverteilungsplatten o.ä. Schutzmaterialien auszulegen.

Die Bezahlung erfolgt anteilig nach Baufortschritt.

Es ist expliziet darauf zu achten, dass der alte Kunstrasenbelag zeitnah nach der Aufnahme zur Entsorgung abgeholt wird. Ebenso ist der Eintrag von Infillmaterial in die Naturrasenflächen zu verhindern. Die Grünflächen sind ansonsten im Anschluss an die Entsorgung zu säubern. Der Zustand wie vor Sanierungsbeginn ist zu Kosten des AN herzustellen.

##### Abschnitt 01.01.1 Baustelle einrichten

**01.01.1.110 Baustelleneinrichtung**
Baustelle einrichten und Räumen. Vorhalten der Baustelleneinrichtung für sämtliche im Hinweis 1.1.1 aufgeführten Leistungen.

für 1 Stück.
Menge: 1,000 Stck

**01.01.1.130 Verkehrszeichenpläne**
Erstellen von Verkehrszeichenplänen zur Leitung des Fahrzeug- und Fußgängerverkehrs für einzelne Bauphasen bzw. Bauabschnitte.
Verkehrszeichenplan zwecks Beantragung der Verkehrsanordnung gem. § 45 Abs. 2,
Straßenverkehrsordnung erstellen. Im Plan sind die
Verkehrseinrichtungen, wie Schilder, Baken, Schranken,
Markierungen, Signalanlagen etc. darzustellen und gem.
STVO zu benennen.
Eventuelle Anpassungen während der Ausführungsphase
einzelner Abschnitte sowie Genehmigungsgebühren der
Verkehrsanordnung sind zu berücksichtigen.

für 1 Stück.
Menge: 1,000 Stck
DIN276_18: 591 KatKgr

**01.01.1.140 Hinweistafeln bis 3 m2 aufstellen**
Hinweistafeln, bis 3 m2, für die Regelung des Verkehrs außerhalb der Baustrecke entsprechend StVO, den Angaben der Straßenverkehrsbehörde und nach den Regeln zur Bemessung und Gestaltung beschrifteter Verkehrsschilder herstellen, aufstellen, vorhalten, nach Aufhebung der Umleitung bzw. nach Beendigung der Bauarbeiten wieder abbauen und abfahren.
In den Einheitspreis einrechnen:
Die vollständige Beschriftung der Vorwegweiser einschließlich graphischer Darstellungen  nach Angaben des AG´s.
Zwecks Abstimmung soll ein Vorabzug des Schildes an den AG eingereicht werden.

 für 1 Stück.
Menge: 5,000 Stck
DIN276_18: 591 KatKgr

**01.01.1.150 Beleuchtung von Hinweistafeln.**
Beleuchtung von Hinweistafeln blendfrei installieren, (einschließlich Stromversorgung während der Bauzeit) vorhalten und nach Beendigung der Bauarbeiten wieder abbauen und abfahren.
Die Materialien bleiben Eigentum des "An".

für 1 Stück.
Menge: 3,000 Stck
DIN276_18: 591 KatKgr

**01.01.1.170 Verkehrszeichen außerhalb der Baustelle aufstellen**
Verkehrszeichen außerhalb der Baustelle aufstellen. Amtliche Verkehrszeichen entsprechend der StVO für die Regelung des Verkehrs außerhalb der Baustelle, retroreflektierend, einschl. Pfosten für  die Beschilderung der Umleitungsstrecken während der gesamten Bauzeit aufstellen, unterhalten, wenn nötig umsetzen und später wieder wegnehmen. Die Beschilderung ist vom "AN" im Einvernehmen mit der Straßenverkehrsbehörde und der Polizei vorzunehmen.

für 1 Stück.
Menge: 5,000 Stck
DIN276_18: 591 KatKgr

**01.01.1.190 Absperrbaken außerhalb der Baustelle aufstellen**
Absperrbaken außerhalb der Baustelle beidseitig rot-weiß, mit Fuß, (rückstrahlend) bereitstellen, aufstellen,vorhalten und beleuchten (dauergelb). Es muß durch ausreichende Wartung und überprüfung der Beleuchtungsanlage die Funktionsfähigkeit auch
an Sonn- und Feiertagen gewährleistet sein.
In den Einheitspreis einrechnen:
- Mehrmaliges Umsetzen.

für 1 Stück.
Menge: 20,000 Stck
DIN276_18: 591 KatKgr

#### Bereich 01.03 Baustellensicherung

*Hinweis: Hinweis: 1.3.1*
Hinweis: 1.3.1

- Bauzaun aufstellen,
- während der Bauzeit unterhalten und
- nach Beendigung der Bauzeit abbrechen und entfernen.
- Der Bauzaun bleibt Eigentum des AN.

Die Abrechnung erfolgt nach m.

##### Abschnitt 01.03.1 Bauzäune aufstellen

**01.03.1.110 Bauzaun mit Stahlrahmen**
*** Bedarfsposition ohne GB
Bauzaun, 2,05 m hoch, bestehend aus Stahlrohrrahmen von 3,50 x 1,90 m mit verzinktem Baustahlgitter. Die Rahmen werden in Betonfüsse gesteckt und mit Kupplungsstücken verbunden.

für 1 m
Menge: 30,000 m
DIN276_18: 591 KatKgr
Leistungsbereichkatalog: 131 KatLB

#### Bereich 01.06 Räumungsarbeiten

*Hinweis: Hinweis: 1.6.1*
Hinweis: 1.6.1

Wieder einzubauende Teile auf dem Grundstück des Anliegers nach Angaben der Bauaufsicht sachgemäß lagern.
In den Preis einzurechnen sind die Erschwernisse für das Freilegen und Abbrechen der Betonfundamente und die
Abfuhr und ordnungsgemäße Entsorgung zu einer geeigneten Kippe.

##### Abschnitt 01.06.1 Aufnahme von Einfriedungen

**01.06.1.210 Fußballtore aufnehmen**
Vorhandene, nicht mehr verwertbare Fußballtore einschließlich Betonfundamente aufnehmen und fachgerecht entsorgen.

Optional werden die Tore durch den Aachener Stadtbetrieb aufgenommen, nach Abstimmung mit dem AN und AG.

für 1 Stück
Menge: 2,000 Stck
DIN276_18: 212 KatKgr

### Gewerk 05 Wege- und Platzbefestigung

#### Bereich 05.09 Kunststoffflächen und Kunststofffertigteile

*Hinweis: Hinweis: 5.9.6*
Hinweis: 5.9.6

Die Umsetzung des Bauvorhabens soll unter Berücksichtigung
aller maximal möglichen Aspekte des Umwelt- und Klimaschutzes erfolgen. Bei der der Auswahl von Baustoffen ist auf maximal mögliche nachhaltige Produktion zu achten. Die eingesetzten Baustoffe sollen bestmöglich klimanneutral unter Einsparung von C02 produziert und eingebaut werden. Energiearmen Prokuktion- und Arbeitsverfahren ist stets Vorrang zu geben. Werkstoffe sollen bestmöglich recycling- und wiederverwendbar sein (Cradle-to-Cradle-Prinzip).

Für den Aufbau und Ausführung der Kunststoffrasenflächen ist der aktuelle Stand der Technik anzuwenden, der in DIN-EN 15330-1:2013, DIN 18035-7:2019 und den zusätzlichen Anforderungen der RAL Güte- und Prüfbestimmungen GZ 944 Ausgabe Mai 2014 geregelt ist.

Die Nachweise über Produktidentifikation nach DIN EN 15330
Abs. 4.8 sowie über In-Situ-Prüfungen Abs. 5 werden durch die
Güteüberwachung ersetzt. Die RAL Gütesicherung besteht aus
dem Kunststoffrasen-Komplettsystem RAL GZ 944/1, und fünf
Einzelmodulen RAL GZ 944/2 bis RAL GZ 944/6. Diese werden
hiermit vertraglich vereinbart.

Für das angebotene Kunststoffrasen-Komplettsystem ist mit dem Gütezeichen GZ 944/1 zusammen mit den Gütezeichen für dieSystembaumodule des GZ 944/2 elastische Tragschicht oder
Elastikschicht, des GZ 944/3 Kunststoffrasenbelag incl.
Sandfüllung, des GZ 944/4 synthetische elastische Füllstoffe, GZ944/5 Einbau des Kunststoffrasenbelages, GZ 944/6 Pflege o.gl. die Eignung sowie die Umweltverträglichkeit nachzuweisen.

Der Nachweis für die Qualitätsüberwachung richtet sich nach den allgemeinen und besonderen Prüfbestimmungen gemäß RAL-GZ944 o. glw. Für die Erstprüfungen und die jährliche
Fremdüberwachung werden nur akkreditierte Prüflaboratorien
nach DIN EN ISO 17025 und Akkreditierung durch
Akkreditierungsstellen (z.B. DAkkS oder gleichwertige) mit
entsprechender Registriernummer anerkannt. Der Prüfbericht über die Typenprüfungen im Labor nach EN 15330-1:2013 und die Eignungsprüfungen nach DIN 18035-7:2019 und der Nachweis über die Qualitätsüberwachung sind mit dem Angebot vorzulegen.

##### Abschnitt 05.09.6 Kunststoffrasenflächen entsorgen

**05.09.6.120 Kunststoffrasenbelag aufnehmen und entsorgen**
Vorhandener sand- und gummiverfüllter Kunstrasenbelag maschinell aufnehmen, Arbeitsbreite 2,00 m,  abfahren und gemäß dem Gesetz zur Förderung der Kreislaufwirtschaft und Sicherung der umweltverträglichen Bewirtschaftung von Abfällen (KrWG), fachgerecht entsorgen.

Gesamtgewicht: 3.000 g/qm (ohne Verfüllung)
Granulat (PU-ummantelt): 5 kg/qm
Quarzsand: 15 kg/qm

Die Einsatzmaschine muss vom Gewicht, Flächendruck und Lenkung für den Einsatz auf dem sensiblen Untergrund konzipiert sein.

Ein entsprechender Entsorgungsnachweis ist bei der Schlussrechnung dem AG vorzulegen.

Unter dem Kunstrasen befindet sich eine Elastikschicht 25 -30 mm.

  Es ist expliziet darauf zu achten, dass der alte Kunstrasenbelag zeitnah nach der Aufnahme zur Entsorgung abgeholt wird. Ebenso ist der Eintrag von Infillmaterial in die Naturrasenflächen zu verhindern. Die Grünflächen sind ansonsten im Anschluss an die Entsorgung zu säubern. Der Zustand wie vor Sanierungsbeginn ist zu Kosten des AN herzustellen.
  für 1 qm
Menge: 6840,000 qm
DIN276-4_09: 525 KatKgr
Leistungsbereichkatalog: 596 KatLB

**05.09.6.130 Reinigung der Elastikschicht**
Elastikschicht  durch Abblasen reinigen.
Verschmutzungen sind zu entfernen.

für 1 qm
Menge: 6840,000 qm

**05.09.6.140 Ausgleich von Unebenheiten**
Gummigranulat-PU-Gemisch zum Ausgleich von Unebenheiten liefern und aufbringen. Ich verweise hier auf die Tabelle 3 der DIN 18035 T 7.
Nach der Grundreinigung erfolgt eine  Baustellenbegehung zwischen dem AG, und dem  AN um dann gemeinsam festzulegen, an welchen Stellen ausgebessert werden muss.
Die Abrechnung erfolgt auf Nachweis.
Die Einbaurichtlinien des Herstellers, insbesondere die Einbautemperatur und Witterung sind zu beachten.

für 1 kg
Menge: 2000,000 kg

##### Abschnitt 05.09.7 Kunstrasenflächen

**05.09.7.120 Kunstrasenfläche gem. DIN 18035 mit Sandfüllung herstellen**
Ressourcenschonender, klimafreundlicher Kunststoffrasen mit gefüllter Polschicht, gemäß DIN-EN-15330-1:2013, Typ 5 liefern und gemäß RAL-GZ 944/3 und 944/5 einbauen.

Produktanforderung:
Farbe: BiColor Limegreen/Fieldgreen
UV-Alterungsschutz und Temperaturreduzierung durch in die Rezeptur der Rasenfilamente eingelagerte, IR-Strahlung reflektierende Spezialpigmente.
Verbesserter Abriebschutz durch dreidimensional miteinander
verschränkte Molekülketten in der Rasenfaser.

System 1: Rasengarn
100 % Polyethylen mit 20 % mechanisch oder chemisch hergestelltem Post Consumer Recyclinggranulat extrudierte Monofilamente, Faserform gerade
Dicke: mind. 300 µm
Garngewicht: ca. 12.000 dtex

System 2: Rasengarn
100 % Polyethylen mit 20 % mechanisch oder chemisch hergestelltem Post Consumer Recyclinggranulat
extrudierte Monofilamente, texturierte Fasern,
Dicke: mind. 200 µm
Garngewicht: ca. 8.000 dtex

Garneinsatzgewicht: ca. 2.000 g/m²
Trägerkonstruktion: 100 % PP-Doppelträger, UV-stabilisiert, interweave Stabilization Technologie
Rückenausstattung: nachhaltige Polyurethan-Beschichtung, max. 800 g/m²
Ausziehfestigkeit der Tuftung mind. 30 N, antibakteriell und antifungizid ausgerüstet, wasserfest
Noppenschenkellänge über Grund: ca. 35 mm
Noppenzahl: ca. 22.000 Stk/qm
Anzahl Filamente: ca. 230.000 Stk/qm''

Nahtband:
Kunststoffrasennahtband liefern und auslegen.
Breite bei Nähten: 30 cm
Breite bei Linierung: 40 cm
Material: PP/PE Filtex-Vlies, einseitig PE-beschichtet
Flächengewicht nach DIN 53352 mindestens 150 g/m²

Kleber:
Kunststoffrasennahtband kleben
Ein lösungsfreier, feuchtigkeitsunempfindlicher 1-
Komponentenkleber auf Polyurethanbasis liefern und fachgerecht auf das Nahtband aufbringen.
Farbe: oxidgrün

Füllmaterial:
Quarzsand, hydroklassiert, 0,6 - 1,2 mm, ca. 30 kg/m² (je nach Produktspezifikation)

Die Füllhöhe des Sandes, gemäß Zertifizierung und Produktspezifikation, bei der Abnahme muss erreicht sein, ansonsten sind weitere Maßnahmen zum erreichen des angestrebten Zustandes, in Abstimmung mit dem AG notwendig. Ebenso bei deutlichen Nachsackungen durch Spielbetrieb und Pflege, die nach Fertigstellung und Abnahme nicht erkenntlich waren, ist entsprechend nachzusanden.

Produktbezeichnung:
POLYTAN LigaTurf Cross R 235 22/8 (S)
oder gleichwertig

Vom Bieter anzugeben:

Produkt: __________________________

System 1: Rasengarn

Garngewicht Einzelbändchen: ______________________

Garngewicht: ______________________

System 2: Stützgarn

Garngewicht Einzelbändchen: ______________________

Garngewicht: ______________________

Gesamtgewicht: ______________________

Jährliche Gütesicherung des Kunstrasensystems ist durch die
aktuellen RAL-Gütezeichen 944/1 bis 944/5 nachzuweisen.
RAL 944/1 Gesamtsystem.

Prüflabor: ______________________

Gütezeichennummer: ______________________

Gütezeichen gültig bis: ______________________

RAL 944/3 Einzelmodul Kunstrasen

Hersteller: ______________________

Prüflabor: ______________________

Gütezeichennummer: ______________________

Gütezeichen gültig bis: ______________________

RAL 944/4 Einzelmodul elastischer Füllstoff
Hersteller: ______________________

Prüflabor: ______________________

Gütezeichennummer: ______________________

Gütezeichen gültig bis: ______________________

RAL 944/5 Einzelmodul Verlegung
Verlegebetrieb: ______________________

Prüflabor: ______________________

Gütezeichennummer: ______________________

Gütezeichen gültig bis: _____________________

Nachweis Recyclinganteil durch ISCC Plus Zertifikat:

Institut: _____________________

Datum: _____________________
Menge: 6840,000 qm

**05.09.7.220 Hauptspielfeldlinierung**
Hauptspielfeldlinierung für Fußball. Linienmaterial werkseitig farbig
getuftet, frei Baustelle geliefert gemäß den Vorschriften des DFB fachgerecht einmessen und mittels Nahtband und Spezialkleber in den Belag einlegen.
Abrechnung erfolgt nach Aufmaß.
Farbe: weiß
Breite: 12 cm
Menge: 720,000 m
DIN276_18: 535 KatKgr

### Gewerk 07 Ausstattung, Holz- und Stahlbau

#### Bereich 07.04 Sportausstattung

*Hinweis: Hinweis: 7.4.1*
Hinweis: 7.4.1

Bodenhülsen in Kunststoffbelägen oder Tennenbelägen herstellen. Fundamente evtl. von Hand ausheben.  Boden laden und abfahren.  Ausschachtungstiefe entsprechend der  Fundament- tiefe + 20 cm. Splitt 3/8 mm in einer Dicke von 20 cm einbauen. Wenn erforderlich, Schalung für die Fundamente herstellen. In die Mitte der Fundamente ein KG- Rohr von 150 mm senkrecht einbauen und Fundamente mit Beton C 20/25  verfüllen. Zur Entwässerung der Bodenhülsen hat das KG-Rohr Verbindung mit der unter dem Fundament einzubauenden Sickerpackung. Nach Entfernung der Schalung ist die Baugrube mit geeignetem filterfähigen Material bis Unterbausohle aufzufüllen und zu verdichten. Bodenhülsen aus verzinktem Stahlrohr mit vollelastischer Deckelrahmen-Konstruktion aus Leichtmetall. Deckelhöhe verstellbar, Deckel unverlierbar befestigt und ausschwenkbar. Bei Kunststoffbelägen ist der Deckel ebenfalls mit demselben Kunststoff abzudecken.
KG-Rohr bis zur Unterkante Bodenhülsen mit Splitt verfüllen.
Bodenhülse einsetzen und mit Mörtel umschließen.

Die Abrechnung erfolgt nach Stück.

*Hinweis: Hinweis: 7.4.1*
Hinweis: 7.4.1

Bodenhülsen in Kunststoffbelägen oder Tennenbelägen herstellen. Fundamente evtl. von Hand ausheben.  Boden laden und abfahren.  Ausschachtungstiefe entsprechend der  Fundament- tiefe + 20 cm. Splitt 3/8 mm in einer Dicke von 20 cm einbauen. Wenn erforderlich, Schalung für die Fundamente herstellen. In die Mitte der Fundamente ein KG- Rohr von 150 mm senkrecht einbauen und Fundamente mit Beton C 20/25  verfüllen. Zur Entwässerung der Bodenhülsen hat das KG-Rohr Verbindung mit der unter dem Fundament einzubauenden Sickerpackung. Nach Entfernung der Schalung ist die Baugrube mit geeignetem filterfähigen Material bis Unterbausohle aufzufüllen und zu verdichten. Bodenhülsen aus verzinktem Stahlrohr mit vollelastischer Deckelrahmen-Konstruktion aus Leichtmetall. Deckelhöhe verstellbar, Deckel unverlierbar befestigt und ausschwenkbar. Bei Kunststoffbelägen ist der Deckel ebenfalls mit demselben Kunststoff abzudecken.
KG-Rohr bis zur Unterkante Bodenhülsen mit Splitt verfüllen.
Bodenhülse einsetzen und mit Mörtel umschließen.

Die Abrechnung erfolgt nach Stück.

##### Abschnitt 07.04.1 Bodenhülsen

**07.04.1.180 Fußball**
Bodenhülse für Fußballtore Abm. 7,32 x 2,44 m
Spezial- Ausführung mit Kippdeckel, Der wannenförmig ausgebildete Kipp-Deckel  ist mit Kunststoff-Belag oder Kunstrasen
beschichtbar und ist fest mit der Hülse verbunden. Bei Montage des
Fußballtores wird der Deckel über eine innenliegend laufende Schiene
in die Deckeltasche gekippt.
Die Hülse ist erst nach dem Einbau der Elastikschicht einzusetzen und mit Betonmörtel zu vergießen.
Die Einbauhöhe ist vor Einbau vom AG freizugeben.

FUNDAMENT
entspr. der Herstellerangaben herstellen, angenommene Bauweise: Die Betonfundamente sind gemäß den Herstellerangaben herzustellen. je als Köcherfundamente herzustellen. Das Köcherrohr (DN 200) endet 2 cm über OK Planum
Schotter.
Beton C 20/25, 100 x 100 x 80 cm ( (L/B/H)
Einschl. der Erdarbeiten,
lösen, laden und abfahren:
Bodenklasse 3-5 gem. DIN 18300

Der Ausbau der alten Bodenhülsen, inkl. Betonfundamente und aller Nebenarbeiten ist mit in den EP einzurechnen

z.B.
Lieferfirma:
Artec Sportgeräte
  Lindenstrae 17
49324 Melle
Tel. 05422/94700

Artikelnummer: 30715 (Hülse).
Die Angaben sind vom AN zu prüfen, bzgl. der Kombinierbarkeit, Eigenschaften, etc.

  oder gleichwertig

  Das zum Einbau vorgesehene Produkt ist hieranzugeben.

  ......................................
  vom Bieter einzutragen

 für 1 Stück
Menge: 4,000 Stck
DIN276_18: 562 KatKgr
Leistungsbereichkatalog: 741 KatLB

**07.04.1.185 Eckfahnen komplett, Kunstrasen**
Eckfahnen liefern und einbauen.
Bodenhülse  für Eckfahnen mit Kunststoffeinsatz
Spezial-Ausführung mit Kippdeckel. Der wannenförmig ausgebildete Kipp-Deckel wird mit  Kunststoff-Belag beschichtet
und ist fest mit der Hülse verbunden. Bei Montage der Eckfahne
wird der Deckel  über eine innenliegend laufende Schiene in die
Deckeltasche gekippt.

nach Richtlinien des DFB und Herstellervorschrift aufstellen. Fahnentuch aufziehen.

FUNDAMENT
Beton, C 20/25, 30 x 30 x 50 cm (L/B/H).
einschl. Erdarbeiten.
Bodenklasse 3-5 gem. DIN 18300
Verdrängten Boden innerhalb der Baustelle nach Angabe
des AG wieder einbauen.

Die Hülse ist so einzubauen, dass ihre OK knapp unter
der OK der VERFÜLLUNG des Kunstrasens liegt (1cm über OK Elastikschicht).
Die Einbauhülse ist vor Einbau vom AG freizugeben.

Einschließlich Stange aus Polyethylen,
Höhe über Grund 1,50 m
Fahnentuch: grün.

Der Ausbau der alten Eckfahnen, inkl. Betonfundamente und aller Nebenarbeiten ist mit in den EP einzurechnen. Ebenso notwendige Arbeiten zur Herstellung der ET-Schicht.

  z.B.
  Artikel-Nr. 30110, 30106 und 30108
Die Angaben sind vom AN zu prüfen, bzgl. der Kombinierbarkeit, Eigenschaften, etc.

Lieferfirma:
Artec Sportgeräte
  Lindenstrae 17
49324 Melle
Tel. 05422/94700

  oder gleichwertig

  Das zum Einbau vorgesehene Produkt ist hieranzugeben.

  ......................................
  vom Bieter einzutragen

 für 1 Stück
Menge: 4,000 Stck

*Hinweis: Hinweis: 7.4.4*
Hinweis: 7.4.4

Fußballtore höhen- und fluchtgerecht einbauen.
Tore entweder in Bodenhülsen einlassen oder
Tore einschl. der Fundamente herstellen.
Boden für die Fundamente ausheben und auf eine AN-Kippe abfahren und ordnungsgemäß entsorgen. Fundament aus
Beton B 15 herstellen. Die Fundamente müssen 10 cm unter der Belagsoberkante glatt abgezogen werden.

##### Abschnitt 07.04.4 Fußballtore

**07.04.4.110 Fußballtore komplett, Kunstrasen**
Fußballtore komplett, Kunstrasen
nach DIN EN 748, Typ 2 liefern und aufstellen.

mit Netzstangen
mit klappbarem Bodenrahmen, 200 cm
mit Netz, weiß
mit Netzbefestigung Stangensystem
mit Pfostenmanschette

nach Richtlinien des DFB und Herstellervorschrift
aufstellen. Netze aufziehen.

Fußballtore nach nach DIN EN 748 und nach Vorschrift des DFB und der FIFA herstellen.
Fußballtore aus Aluminium mit einem ovalen Spezialprofil (Querschnitt 120 x 100 x 2,5 mm) mit einer Länge von 732 cm und einer Höhe von 244 cm in die Bodenhülsen einlassen.
Farbe: Aluminium blank

Die Fußballtore bestehen aus: Netzhaken, Netzbügel und Streben aus 30 mm Alu-Rohre.
Bodenrahmen zum Hochklappen als Schutz der Netze vor Beschädigungen durch den Rasenmäher. Netzspannvorrichtungen und Netztiefeneinstellung von 150 - 200 cm.
Netz knotenlos, aus 4 mm dicken weißen Netzen aus Polyethylen.

z.B.
Lieferfirma:
Artec Sportgeräte
  Lindenstrae 17
49324 Melle
Tel. 05422/94700

Art.-Nr.
30032 (Tor mit Pfostenmanschette), 30413 (Bodenrahmen mit Stangensystem),
30550-1 (Netz)
Die Angaben sind vom AN zu prüfen, bzgl. der Kombinierbarkeit, Eigenschaften, etc.

  oder gleichwertig

  Das zum Einbau vorgesehene Produkt ist hier anzugeben.

  ......................................
  vom Bieter einzutragen
Menge: 2,000 Stck
DIN276_18: 562 KatKgr
Leistungsbereichkatalog: 744 KatLB

### Gewerk 09 Nachweisarbeiten

#### Bereich 09.01 Lohnarbeiten

*Hinweis: Hinweis: 9.1.1*
Hinweis: 9.1.1

Stundenlohnarbeiten

Tagelohnarbeiten werden nur nach ausdrücklicher Genehmigung durch den "AG" anerkannt.
Hierüber tägliche Stundenzettel ausstellen und anerkennen lassen.
Die Abrechnung erfolgt nach der während der Ausführung gültigen Preisverordnung, (Tariflohn + Zuschläge).
Die Abrechnung erfolgt nach Stunden.

*Hinweis: Hinweis: 9.1.1*
Hinweis: 9.1.1

Stundenlohnarbeiten

Tagelohnarbeiten werden nur nach ausdrücklicher Genehmigung durch den "AG" anerkannt.
Hierüber tägliche Stundenzettel ausstellen und anerkennen lassen.
Die Abrechnung erfolgt nach der während der Ausführung gültigen Preisverordnung, (Tariflohn + Zuschläge).
Die Abrechnung erfolgt nach Stunden.

##### Abschnitt 09.01.1 Stundenlohnarbeiten

**09.01.1.110 Führungskräfte**
Führungskräfte wie Baustellenleiter und
Landschaftsgärtner-Vorarbeiter

für 1 Std
Menge: 1,000 Std
DIN276-4_09: 599 KatKgr
Leistungsbereichkatalog: 911 KatLB

**09.01.1.120 Fachkräfte**
Fachkräfte wie Landschaftsgärtner,
Gärtner, Handwerker,
Maschinenführer und Maschinenfahrer

für 1 Std
Menge: 1,000 Std
DIN276-4_09: 599 KatKgr
Leistungsbereichkatalog: 911 KatLB

USt %: 19,00
